# Termos elèctric

- Propietat de l'arxiu: CYPE Ingenieros S.A.
- Format: FIEBDC-3/2016
- Programa: Generador de preus de la construcció. CYPE Ingenieros, S.A.
- Data: 04/07/2024
- Divisa: EUR
- Costos indirectes: 3 %
- IVA: 21 %

## I Instal·lacions

### IC Calefacció, refrigeració, climatització i A.C.S.

#### ICA Aigua calenta

**ICA010** U Termos elèctric.
Termos elèctric per al servei d'A.C.S., instal·lació mural vertical, model Tiber B 80 "FERROLI", capacitat 76 l, potència 1,5 kW, alimentació monofàsica (230V/50Hz), eficiència energètica classe B, perfil de consum M, rang de funcionament de temperatura: 40 - 80°C, pes 99 kg, dimensions 810x438x460 mm, amb bóta d'acer vitrificat, resistència submergida amb tractament anticalç Blue Forever, tractament de xoc antilegionel·la, ànode de sacrifici de magnesi separat de la resistència elèctrica, panell de control amb pantalla tàctil LCD per a la regulació i visualització de la temperatura, funció Smart que adapta el funcionament del termo a l'estil de vida de l'usuari per optimitzar el consum d'energia. Inclús suport i ancoratges de fixació a parament, vàlvula de seguretat antiretorn, claus de tall d'esfera, tirantets flexibles, tant a l'entrada d'aigua com a la sortida. Totalment muntat, connexionat i provat.
Inclou: Replanteig de l'aparell. Fixació en parament mitjançant elements d'ancoratge. Col·locació de l'aparell i accessoris. Connexionat amb les xarxes de conducció d'aigua, elèctrica i de terra. Posada en marxa.
Criteri d'amidament de projecte: Nombre d'unitats previstes, segons documentació gràfica de Projecte.
Criteri de mesura d'obra: Es mesurarà el nombre d'unitats realment executades segons especificacions de Projecte.

| Codi | Ut | Descripció | Rendiment | Preu | Import |
|---|---|---|---|---|---|
| mt38fer002d | U | Termos elèctric per al servei d'A.C.S., instal·lació mural vertical, model Tiber B 80 "FERROLI", capacitat 76 l, potència 1,5 kW, alimentació monofàsica (230V/50Hz), eficiència energètica classe B, perfil de consum M, rang de funcionament de temperatura: 40 - 80°C, pes 99 kg, dimensions 810x438x460 mm, amb bóta d'acer vitrificat, resistència submergida amb tractament anticalç Blue Forever, tractament de xoc antilegionel·la, ànode de sacrifici de magnesi separat de la resistència elèctrica, panell de control amb pantalla tàctil LCD per a la regulació i visualització de la temperatura, funció Smart que adapta el funcionament del termo a l'estil de vida de l'usuari per optimitzar el consum d'energia. (material) | 1 | 362 | 362.000 |
| mt38tew010a | U | Tirantet flexible de 20 cm i 1/2" de diàmetre. (material) | 2 | 8 | 16.000 |
| mt37sve010b | U | Vàlvula d'esfera de llautó niquelat per roscar de 1/2". (material) | 2 | 4.95 | 9.900 |
| mt37svs050a | U | Vàlvula de seguretat antiretorn, de llautó cromat, amb rosca de 1/2" de diàmetre, tarada a 8 bar de pressió, amb maneta de purga. (material) | 1 | 6.24 | 6.240 |
| mt38www011 | U | Material auxiliar per a instal·lacions d'A.C.S. (material) | 1 | 1.45 | 1.450 |
| mo008 | h | Oficial 1ª lampista. (mà d'obra) | 1.029 | 29.34 | 30.191 |
| mo107 | h | Ajudant lampista. (mà d'obra) | 1.029 | 25.25 | 25.982 |
| % | % | Costos directes complementaris | 2 % | 451.763 | 9.035 |
|  |  | Costos directes |  |  | 460.798 |

## Recursos

**mt37sve010b** U Vàlvula d'esfera de llautó niquelat per roscar de 1/2"
Dades tècniques: Cost energètic 509.569 MJ; Emissió de CO2 34.281 kg
Residus:
- embalatge: re150101 Envasos de paper i cartró. (component de residu); rendiment 0.072 kg; Codi LER 15 01 01; Massa de l'element 1 kg; Volum 0.001333 m3

**mt37svs050a** U Vàlvula de seguretat antiretorn
Dades tècniques: Cost energètic 11.986 MJ; Emissió de CO2 0.864 kg
Residus:
- embalatge: re150101 Envasos de paper i cartró; rendiment 0.072 kg
